# Canal cuadro BA7A, 40x30, gris claro

- Propiedad del archivo: CONSTRUNARIO
- Formato: FIEBDC-3/2012
- Programa: Construnario VersiĆ³n 2.11
- Fecha de los precios: 25/05/2015
- Divisa: EUR

**BA7A40030** u Canal cuadro BA7A, 40x30, gris claro
Canal cuadro BA7A, 40x30, gris claro. Suministro: canal y tapa. Canal con paredes y fondo perforado. Longitud: 2 m. Material: PVC.
