# Sujetacables, en PVC, para canales de cuadro BA7 y BA7A

- Propiedad del archivo: CONSTRUNARIO
- Formato: FIEBDC-3/2012
- Programa: Construnario VersiĆ³n 2.11
- Fecha de los precios: 25/05/2015
- Divisa: EUR

**BA7CLIP** u Sujetacables, en PVC, para canales de cuadro BA7 y BA7A
HAGER Sujetacables para todos los perfiles BA7A y HA7 (excepto dim. 25x25, 25x40 y 40x25mm.) Embalaje 10 u.
