# Placa protección para placa de calle, 1 vivienda con teclado (L5821)

- Propiedad del archivo: CONSTRUNARIO
- Formato: FIEBDC-3/2012
- Programa: Construnario Versión 2.11
- Fecha de los precios: 25/05/2015
- Divisa: EUR

| Código | Ud | Descripción |
|---|---|---|
| LB721 | u | Placa protección para placa de calle, 1 vivienda con teclado (L5821) |
