# CEPHIRUS 5600 V 1, 5x2 KW Q máx. 6.000 m3/h, Ahorro energético

- Propiedad del archivo: CONSTRUNARIO
- Formato: FIEBDC-3/2012
- Programa: Construnario Versión 3.51
- Fecha de los precios: 10/03/2014
- Divisa: EUR

**CASFX0040081** CEPHIRUS 5600 V 1, 5x2 KW Q máx. 6.000 m3/h, Ahorro energético.
CARACTERÍSTICAS CONSTRUCTIVAS CHASIS • Fabricado con perfiles de aluminio extruido con cantoneras reforzadas en aluminio en configuración horizontal como estándar. GAMA • Los modelos existentes son horizontal, vertical, horizontal con bypass y vertical con bypass. ENVOLVENTE: • Unidad horizontal o vertical compacta y configurable en obra al disponer de paneles intercambiables. • Doble panel tipo sándwich de 25 mm de espesor con espuma de poliuretano inyectada con un coeficiente de conductividad térmica de 0,023 W/(m.K). Los paneles son de acero galvanizado y los exteriores con acabado en lacado en blanco. • Paneles con junta estanca de silicona para intemperie. • Conexión circular provista de junta de doble labio de caucho. • Tomas de presión para medición de la pérdida de carga y colmatación de filtros. • Accesos para inspección y mantenimiento laterales e inferior. • Sistema de evacuación de condensados. VENTILADORES: • Ventiladores centrífugos de doble oído a acción con acoplamiento directo. • 4 velocidades 230V-1-50Hz: modelos 500 y 900. • 3 velocidades 230V-1-50 Hz: modelos 2000 y 3400. • 1 velocidad 400V-3-50 Hz: modelos 4500 y 5600. INTERCAMBIADOR DE PLACAS: • Intercambiador estático de flujos cruzados, en aluminio con una eficiencia de hasta el 60%. FILTROS: • Filtro F7 de polipropileno de baja pérdida de carga en impulsión y extracción. APLICACIONES Unidades de recuperación de energía para instalaciones de ventilación acorde exigencias RITE, en edificios industriales y terciarios. • Locales comerciales • Centros de enseñanza • Oficinas BAJO DEMANDA • Configuración vertical. • Sistema electrónico de regulación para el control de los flujos de aire según necesidades de la instalación: - Colmatación de filtros - Presión constante - Caudal constante - Caudal variable
