# CEPHIRUS LP 400 V 0, 15x2 KW Q máx. 230/580 m3/h, Ahorro energético

- Propiedad del archivo: CONSTRUNARIO
- Formato: FIEBDC-3/2012
- Programa: Construnario Versión 3.51
- Fecha de los precios: 10/03/2014
- Divisa: EUR

**CASFX0041287** CEPHIRUS LP 400 V 0, 15x2 KW Q máx. 230/580 m3/h, Ahorro energético.
CARACTERÍSTICAS CONSTRUCTIVAS CHASIS: • Fabricado en acero galvanizado. GAMA • Los modelos existentes son horizontal, vertical, horizontal con bypass y vertical con bypass. ENVOLVENTE: • Panel simple de acero 10/10mm. • Elastómero con aislamiento termoacústico de polietileno de 5mm de espesor. • Conexión circular provista de junta de doble labio de caucho. • Tomas de presión para medición de la pérdida de carga y colmatación de filtros. • Accesos para inspección y mantenimiento laterales. • Sistema de evacuación de condensados. VENTILADORES: • Ventiladores centrífugos de doble oído a acción con acoplamiento directo. • 4 velocidades 230V-1-50Hz: modelos 400 y 800. • 3 velocidades 230V-1-50Hz: modelos 1600, 2500 y 3500. INTERCAMBIADOR DE PLACAS: • Intercambiador estático de flujos cruzados, en aluminio con una eficiencia de hasta el 60%. FILTROS: • Filtro F7 de polipropileno de baja pérdida de carga en impulsión y extracción. APLICACIONES Unidades de recuperación de energía para instalaciones de ventilación acorde exigencias RITE, en edificios industriales y terciarios. • Locales comerciales • Centros de enseñanza • Oficinas BAJO DEMANDA • Configuración vertical. • Batería de calor incorporada, eléctrica o de agua caliente. • Sistema electrónico de regulación para el control de los flujos de aire según necesidades de la instalación: - Colmatación de filtros - Presión constante - Caudal constante - Caudal variable
