# G4 - 200x230x48 mm Q (m3/h) 350, (Pa)60 - CEPHIRUS 500

- Propiedad del archivo: CONSTRUNARIO
- Formato: FIEBDC-3/2012
- Programa: Construnario VersiĆ³n 3.51
- Fecha de los precios: 06/03/2014
- Divisa: EUR

| Código | Descripción |
|---|---|
| FX0039978 | G4 - 200x230x48 mm Q (m3/h) 350, (Pa)60 - CEPHIRUS 500 |
