# G4 - 430x580x48 mm Q (m3/h) 1500 , (Pa)45 - CEPHIRUS 2000

- Propiedad del archivo: CONSTRUNARIO
- Formato: FIEBDC-3/2012
- Programa: Construnario VersiĆ³n 3.51
- Fecha de los precios: 06/03/2014
- Divisa: EUR

| Código | Descripción |
|---|---|
| FX0039975 | G4 - 430x580x48 mm Q (m3/h) 1500 , (Pa)45 - CEPHIRUS 2000 |
