# G4 - 255x478x25 mm - CEPHIRUS LP 3500

- Propiedad del archivo: CONSTRUNARIO
- Formato: FIEBDC-3/2012
- Programa: Construnario VersiĆ³n 3.51
- Fecha de los precios: 06/03/2014
- Divisa: EUR

**FX0039985** G4 - 255x478x25 mm - CEPHIRUS LP 3500
Se necesitan 2 unidades
