# F7 - 400x500x48 mm Q (m3/h) 4500 , (Pa)110 - CEPHIRUS 4500/5600

- Propiedad del archivo: CONSTRUNARIO
- Formato: FIEBDC-3/2012
- Programa: Construnario VersiĆ³n 3.51
- Fecha de los precios: 06/03/2014
- Divisa: EUR

**FX0039951** F7 - 400x500x48 mm Q (m3/h) 4500 , (Pa)110 - CEPHIRUS 4500/5600
Se necesitan 2 unidades
