# F7 - 255x308x25 + 225x478x25 mm - CEPHIRUS LP 2500

- Propiedad del archivo: CONSTRUNARIO
- Formato: FIEBDC-3/2012
- Programa: Construnario VersiĆ³n 3.51
- Fecha de los precios: 06/03/2014
- Divisa: EUR

| Código | Descripción |
|---|---|
| FX0039958 | F7 - 255x308x25 + 225x478x25 mm - CEPHIRUS LP 2500 |
