# Cajón portafiltro externo - CEPHIRUS 4500/5600

- Propiedad del archivo: CONSTRUNARIO
- Formato: FIEBDC-3/2012
- Programa: Construnario Versión 3.51
- Fecha de los precios: 06/03/2014
- Divisa: EUR

| Código | Descripción |
|---|---|
| FX0039992 | Cajón portafiltro externo - CEPHIRUS 4500/5600 |
