# 315 D:395 x 395 x 48 (mm), Caudal máx. (m3/h): 1.250

- Propiedad del archivo: CONSTRUNARIO
- Formato: FIEBDC-3/2012
- Programa: Construnario Versión 3.51
- Fecha de los precios: 06/03/2014
- Divisa: EUR

| Código | Descripción |
|---|---|
| FX0000153 | 315 D:395 x 395 x 48 (mm), Caudal máx. (m3/h): 1.250 |
