# 630 D:725 x 725 x 48 (mm), Caudal máx. (m3/h): 4.500

- Propiedad del archivo: CONSTRUNARIO
- Formato: FIEBDC-3/2012
- Programa: Construnario Versión 3.51
- Fecha de los precios: 06/03/2014
- Divisa: EUR

| Código | Descripción |
|---|---|
| FX0000156 | 630 D:725 x 725 x 48 (mm), Caudal máx. (m3/h): 4.500 |
