# G4 - D:287 x 287 x 48(mm) aplicable a cajón modelo: 200

- Propiedad del archivo: CONSTRUNARIO
- Formato: FIEBDC-3/2012
- Programa: Construnario Versión 3.51
- Fecha de los precios: 06/03/2014
- Divisa: EUR

| Código | Descripción |
|---|---|
| FX0015809 | G4 - D:287 x 287 x 48(mm) aplicable a cajón modelo: 200 |
