# G4 - D:490 x 490 x 48(mm) aplicable a cajón modelo:400

- Propiedad del archivo: CONSTRUNARIO
- Formato: FIEBDC-3/2012
- Programa: Construnario Versión 3.51
- Fecha de los precios: 06/03/2014
- Divisa: EUR

| Código | Descripción |
|---|---|
| FX0015818 | G4 - D:490 x 490 x 48(mm) aplicable a cajón modelo:400 |
