# Salida de calefacción, 6 salidas, triac, 230V

- Propiedad del archivo: CONSTRUNARIO
- Formato: FIEBDC-3/2012
- Programa: Construnario Versión 2.11
- Fecha de los precios: 25/05/2015
- Divisa: EUR

| Código | Ud | Descripción |
|---|---|---|
| TYF646T | u | Salida de calefacción, 6 salidas, triac, 230V |
