# Arrancador para lámpara de halogenuros metálicos 380-400 Tipo paralelo o de dos hilos

- Propiedad del archivo: CONSTRUNARIO
- Formato: FIEBDC-3/2012
- Programa: Construnario Versión 1.9
- Fecha de los precios: 28/04/2014
- Divisa: EUR

**3210191-ELT** u Arrancador para lámpara de halogenuros metálicos 380-400 Tipo paralelo o de dos hilos
Arrancador para lámpara de vapor de sodio baja presión AH005 Pemite distanciar de la lámpara hasta 50 m con cable unifilar.
