# Arrancador para lámpara de halogenuros metálicos AVS400 DP

- Propiedad del archivo: CONSTRUNARIO
- Formato: FIEBDC-3/2012
- Programa: Construnario Versión 1.9
- Fecha de los precios: 28/04/2014
- Divisa: EUR

**3210233** u Arrancador para lámpara de halogenuros metálicos AVS400 DP
Arrancador para lámpara de vapor de sodio alta presión AVS-400-R 100-400
