# Arrancador para lámpara de vapor de sodio alta presión AVS-100-DP 40

- Propiedad del archivo: CONSTRUNARIO
- Formato: FIEBDC-3/2012
- Programa: Construnario Versión 1.9
- Fecha de los precios: 28/04/2014
- Divisa: EUR

**3211053-ELT** u Arrancador para lámpara de vapor de sodio alta presión AVS-100-DP 40
Arrancador para lámpara de vapor de sodio alta presión AVS-100-DP (Cables) Permiten distanciarlos de la lámpara hasta 20m. con cable unifilar.
