# Reactancia para lámparas de halogenuros metálicos interior BE150-MH-5 c/t

- Propiedad del archivo: CONSTRUNARIO
- Formato: FIEBDC-3/2012
- Programa: Construnario Versión 1.9
- Fecha de los precios: 28/04/2014
- Divisa: EUR

**9313062-ELT** u Reactancia para lámparas de halogenuros metálicos interior BE150-MH-5 c/t
- Balastro de baja frecuencia para lámparas de halogenuros metálicos IP20. - Uso interior. Equipo de uso independiente (incorpora cubrebornas y sistema antitracción de los cables de conexión)-. - Tensión de encendido 5Kv. - Longitud máxima a lámpara: 2 m. - Conforme Œ Certificadas.
