# Balastos electrón. dimables DBE 136-DALI

- Propiedad del archivo: CONSTRUNARIO
- Formato: FIEBDC-3/2012
- Programa: Construnario Versión 1.9
- Fecha de los precios: 28/04/2014
- Divisa: EUR

**9614064** u Balastos electrón. dimables DBE 136-DALI
Balastos electrónicos dimables de encendido con precalentamiento de cátodos, para lámparas fluorescentes T8/T5/TC-L DBE-214-35 2x14-21-28-35W T5HE De uso interior. A incorporar. Control de regulación por voltaje 1----10Vdc y rango de regulación del 1 al 100%. Gama especifica de sección reducida (30x26mm). Conforme CE. Certificados.
