# Balastro electrónico DBE 1150-EN-MH

- Propiedad del archivo: CONSTRUNARIO
- Formato: FIEBDC-3/2012
- Programa: Construnario Versión 1.9
- Fecha de los precios: 29/04/2014
- Divisa: EUR

**9616107** u Balastro electrónico DBE 1150-EN-MH
- Balastro electrónico para lámparas de halogenuros metálicos. IP20. - Equipos a incorporar. Adecuados para aplicaciones de alumbrado de exterior. - Regulación de potencia sin línea de mando inteligente con paso a nivel reducido automático. - Con protección térmica, contra cortocircuito en lámpara, efecto rectificador y fin de vida de la lámpara. - Tensión de encendido 5 Kv. - Frecuencia de funcionamiento: 172 Hz. - Longitud máximo a lámpara: 1,5 m. - Conforme CE. Conforme Œ.
