# Balastros electrónicos BE1140-EN-MH

- Propiedad del archivo: CONSTRUNARIO
- Formato: FIEBDC-3/2012
- Programa: Construnario Versión 1.9
- Fecha de los precios: 29/04/2014
- Divisa: EUR

**9616173** u Balastros electrónicos BE1140-EN-MH
- Balastros electrónicos para lámparas de vapor de sodio alta presión. IP20. - Equipos a incorporar. Adecuados para aplicaciones de alumbrado exterior. - Con protección térmica, contra cortocircuito en lámpara, efecto rectificador y fin de vida de la lámpara. - Tensión de encendido: 5 Kv. - Frecuencia de funcionamiento: 172 Hz. - Longitud máxima a lámpara: 1,5 m. - Conforme Œ Certificados
