# Balastro electrónico BE 226-TC-5-C2

- Propiedad del archivo: CONSTRUNARIO
- Formato: FIEBDC-3/2012
- Programa: Construnario Versión 1.9
- Fecha de los precios: 29/04/2014
- Divisa: EUR

**9621192** u Balastro electrónico BE 226-TC-5-C2
- Balastros electrónicos de alta frecuencia con precalentamiento de cátodos y alto factor de potencia. - Clase II. - Balastros IP20 para uso como equipo independiente. - Conforme Œ Certificados.
