# Balastro para 2 lámparas DBE 236-DALI

- Propiedad del archivo: CONSTRUNARIO
- Formato: FIEBDC-3/2012
- Programa: Construnario Versión 1.9
- Fecha de los precios: 29/04/2014
- Divisa: EUR

**9624064** u Balastro para 2 lámparas DBE 236-DALI
- Balastros electrónicos dimables mediante interfaz DALI, con precalentamiento de cátodos. - Regulación manual con pulsador. - De uso interior. A incorporar. - Rango de regulación de 1 al 100% (3% en TCL) - Conforme CE. Certificados
