# Equipo electrónico rotulación c/lámpara fluorescente T5 BE-249-T5-EN 2x54W Electr.Encap

- Propiedad del archivo: CONSTRUNARIO
- Formato: FIEBDC-3/2012
- Programa: Construnario Versión 1.9
- Fecha de los precios: 29/04/2014
- Divisa: EUR

**9626065-ELT** u Equipo electrónico rotulación c/lámpara fluorescente T5 BE-249-T5-EN 2x54W Electr.Encap
Equipos electrónicos para rotulación con lámparas fluorescentes T5 BE-254-T5-EN 2x54W Electr.Encap Protección IP67; para incorporar a rótulos o marquesinas en ambientes agresivos. Presenta envolvente de aluminio y conexiones por cables manguera de doble aislamiento: -Bajo pedido se pueden suministrar con portalámparas semiestancos (serie -EN-2) o conectores IP40 enchufables (serie -EN-3). Conforme Œ
