# Equipo alimentación para módulos LED Tensión constante FAV 20/12-A 40W 24V CLASE 1

- Propiedad del archivo: CONSTRUNARIO
- Formato: FIEBDC-3/2012
- Programa: Construnario Versión 1.9
- Fecha de los precios: 29/04/2014
- Divisa: EUR

**9907044-ELT** u Equipo alimentación para módulos LED Tensión constante FAV 20/12-A 40W 24V CLASE 1
Fuentes de alimentación para la conexión de módulos LED de tensión constante FAV 40/24 40W 24V CLASE 1 Equipos IP20 con protección térmica. Uso interior. FAV 10 Clase II. FAV 40 Clase I. Conforme Œ.
