# Equipo alimentación para LED DLC 110/700-B

- Propiedad del archivo: CONSTRUNARIO
- Formato: FIEBDC-3/2012
- Programa: Construnario Versión 1.9
- Fecha de los precios: 29/04/2014
- Divisa: EUR

**9918033-ELT** u Equipo alimentación para LED DLC 110/700-B
- Equipos de alimentación de corriente constante para la conexión de módulos lED. - Equipos clase II con protección térmica. Uso interior. - Equipos con cubre-clemas y prensa-cables para uso como equipo independiente. - Los modelos DLC admiten regulación de corte al final de la fase y corte al principio de la fase. - Regulación de 5 a 100%. - Equipos SELV. - Conforme Œ
