# Equipo alimentación para módulos LED Corriente constante LC 116/700-A 1x16W 110-240V

- Propiedad del archivo: CONSTRUNARIO
- Formato: FIEBDC-3/2012
- Programa: Construnario Versión 1.9
- Fecha de los precios: 29/04/2014
- Divisa: EUR

**9918012-ELT** u Equipo alimentación para módulos LED Corriente constante LC 116/700-A 1x16W 110-240V
Fuentes de alimentación para la conexión de módulos LED de corriente constante LC 116/700-A 1x16W 110-240V Equipos clase II con protección térmica. Uso interior. Equipados con cubreclemas y prensacables para uso como equipo independiente. Conforme Œ Certificado ENEC en proceso.
