# Equipo de alimentación LC 156/650-C

- Propiedad del archivo: CONSTRUNARIO
- Formato: FIEBDC-3/2012
- Programa: Construnario Versión 1.9
- Fecha de los precios: 29/04/2014
- Divisa: EUR

**9918046-ELT** u Equipo de alimentación LC 156/650-C
- Equipos de alimentación de corriente constante para la conexión de módulos LED. - Equipos clase I a incorporar. - Conforme CE.
