# Equipo de alimentación estándar LC140/1400-E

- Propiedad del archivo: CONSTRUNARIO
- Formato: FIEBDC-3/2012
- Programa: Construnario Versión 1.9
- Fecha de los precios: 29/04/2014
- Divisa: EUR

**9918175-ELT** u Equipo de alimentación estándar LC140/1400-E
- Equipos de alimentación de corriente constante para la conexión de módulos LED. - Equipos clase I a incorporar con protección térmica. - Los modelos LC-E-FAN disponen de una salida para ventilador 12Vdc. - Equipos SELV a excepción de modelos 9918171, 9918174, 9918211 y 9918214.
