# Equipo estándar. IP20. LC150/500-E-C2

- Propiedad del archivo: CONSTRUNARIO
- Formato: FIEBDC-3/2012
- Programa: Construnario Versión 1.9
- Fecha de los precios: 29/04/2014
- Divisa: EUR

**9918182-ELT** u Equipo estándar. IP20. LC150/500-E-C2
- Equipos de alimentación de corriente constante para la conexión de módulos lED. - Equipos clase II con protección térmica. Uso interior. - Los modelos LC-E-C2-FAN disponen de una salida para ventilador 12 Vdc. - Equipos SELV a excepción de modelos 9918181, 9918184, 9918221 y 9918224.
