# Equipo de alimentación corriente constante LC150/700-D

- Propiedad del archivo: CONSTRUNARIO
- Formato: FIEBDC-3/2012
- Programa: Construnario Versión 1.9
- Fecha de los precios: 29/04/2014
- Divisa: EUR

**9918107-ELT** u Equipo de alimentación corriente constante LC150/700-D
- Equipos de alimentación de corrientes constante para la conexión de módulos LED. - Equipos clase I a incorporar. - Equipos SELV a excepción de modelos 9918109, 9918103 y 9918117.
