# Equipos DALI regulables DLC150/700-D-DALI

- Propiedad del archivo: CONSTRUNARIO
- Formato: FIEBDC-3/2012
- Programa: Construnario Versión 1.9
- Fecha de los precios: 29/04/2014
- Divisa: EUR

**9918137-ELT** u Equipos DALI regulables DLC150/700-D-DALI
~ Control de regulación mediante interfaz DALI. ~ Rango de regulación de 3… 100%. ~ Regulación a la salida por PWM. ~ Control de regulación mediante Touch Dim. ~ Equipos IP20. ~ Equipo a incorporar. Clase I ~ Alto factor de potencia. ~ Protección contra sobrecarga. ~ Protección contra cortocircuitos. ~ Protección en circuito abierto. ~ Soporta 2 horas a 350V (AC). ~ Tensión permitida AC/DC: 198-264V. ~ Para otras corrientes consultar con el departamento comercial.
