# Equipo de alimentación de corriente constante regulable DLC109/1050-EN

- Propiedad del archivo: CONSTRUNARIO
- Formato: FIEBDC-3/2012
- Programa: Construnario Versión 1.9
- Fecha de los precios: 29/04/2014
- Divisa: EUR

**9916084-ELT** u Equipo de alimentación de corriente constante regulable DLC109/1050-EN
~ Longitud cables: 200mm. ~ Equipos de alimentación de corriente constante para la conexión de módulos LED. ~ IP67 - Equipos clase II con protección térmica. Uso interior. ~ Los modelos DLC admiten regulación de corte al final de la fase y corte al principio de la fase. ~ Regulación de 5 a 100%. ~ Equipos SELV.
