# Equipo de alimentación de corriente constante LC116/700-EN-2

- Propiedad del archivo: CONSTRUNARIO
- Formato: FIEBDC-3/2012
- Programa: Construnario Versión 1.9
- Fecha de los precios: 29/04/2014
- Divisa: EUR

**9916002-ELT** u Equipo de alimentación de corriente constante LC116/700-EN-2
~ Equipos de alimentación de corriente constante para la conexión de módulos LED. ~ IP67 - equipos clase II con protección térmica. Uso interior. ~ Los modelos 9916010 y 9916011 son de tensión universal 110-240V. ~ Equipos SELV a excepción de modelos 9916010 y 9916011.
