# Equipos de alimentación de corriente LC225/700-EN-2

- Propiedad del archivo: CONSTRUNARIO
- Formato: FIEBDC-3/2012
- Programa: Construnario Versión 1.9
- Fecha de los precios: 29/04/2014
- Divisa: EUR

**9926031-ELT** u Equipos de alimentación de corriente LC225/700-EN-2
~ Equipos de alimentación de corriente constante para la conexión de módulos LED. ~ Equipos de 2 canales. ~ Equipos SELV a excepción de modelos 9926030 y 9926031.
