# Equipo de alimentación IP20 LC 1150/700-XT

- Propiedad del archivo: CONSTRUNARIO
- Formato: FIEBDC-3/2012
- Programa: Construnario Versión 1.9
- Fecha de los precios: 29/04/2014
- Divisa: EUR

**9916113-ELT** u Equipo de alimentación IP20 LC 1150/700-XT
~ Equipos de alimentación de corriente constante para la conexión de módulos LED de aplicaciones de alumbrado exterior. ~ IP20 - Equipos con protección térmica. Uso interior. ~ Exclusivamente el modelo 9916104 es SELV.
