# Módulos LED eLED Octo 1 1850 840

- Propiedad del archivo: CONSTRUNARIO
- Formato: FIEBDC-3/2012
- Programa: Construnario Versión 1.9
- Fecha de los precios: 29/04/2014
- Divisa: EUR

**9950552-ELT** u Módulos LED eLED Octo 1 1850 840
~ Módulo de LED apropiado para funcionamiento en corriente constante. ~ Instalación en luminarias. ~ Conexión mediante conector rápido. ~ Bajo calentamiento de módulo, no requiere ningún tipo de disipación extra. ~ CR>80. ~ Temperatura máxima en envolvente tc: 75ºC.
