# IG 2500 E, caudal nominal 6475 m3/h, potencia calorífica resistencias 3x400V-50Hz 10/20/30 - Airtècnics -

- Propiedad del archivo: CONSTRUNARIO
- Formato: FIEBDC-3/2012
- Programa: Construnario Versión 3.40
- Fecha de los precios: 03/06/2014
- Divisa: EUR

**C1602AIR-122120** u IG 2500 E, caudal nominal 6475 m3/h, potencia calorífica resistencias 3x400V-50Hz 10/20/30 - Airtècnics -
- Especialmente diseñada para ser instalada de forma invisible dentro de una columna o cajón por razones arquitectónicas. Puede montarse vertical u horizontalmente. - La rejilla de aspiración y descarga están en el mismo plano de manera que el flujo de aire a través de la cortina sigue una línia recta. La entrada de aire en la columna o cajón debe ser mediante una rejilla adecuada, no incluida. - Doble lama ajustable de aluminio anodizado tipo airfoil, con ángulo de descarga regulable en ambas direcciones. - Estructura de chapa de acero galvanizado acabado en pintura epoxy-poliéster de color blanco RAL 9016 como estándar. Otros colores disponibles bajo demanda. - Ventiladores centrífugos de doble aspiración con motores de rotor externo, protegidos por termocontacto con selección de 5 velocidades. Nivel sonoro muy bajo. - Incorporan batería con resistencias eléctricas de tres etapas, contactores de potencia incluidos. - Caja de control y mando a distancia IR incluidos. Cable telefónico de 7m con conectores rápidos RJ45 (Plug & Play). Opcional: Interface para conectar a BMS.
