# RCS 2500 A, caudal 3250 m3/h - Airtècnics -

- Propiedad del archivo: CONSTRUNARIO
- Formato: FIEBDC-3/2012
- Programa: Construnario Versión 3.40
- Fecha de los precios: 20/06/2014
- Divisa: EUR

**C1602AIR-125104** RCS 2500 A, caudal 3250 m3/h - Airtècnics -
- Cortina de aire compacta y empotrable de perfil bajo, sólo aire con vista integral con acabado rejilla difusor, especialmente diseñada para aplicaciones sin calefacción. - Bastidor autoportante de acero electrozincado, preparado para instalación encastada en falso techo. - Reja de absorción (libre de mantenimiento), con perfilería de aluminio y difusor de descarga integrados en un único marco de color blanco RAL 9016 como estándar. Otros colores disponibles bajo demanda. - Ventiladores centrífugos de doble aspiración con motores de rotor externo, protegidos por termocontacto con selección de 5 velocidades. Nivel sonoro muy bajo. - Caja de control y mando a distancia IR incluidos. Cable telefónico de 7 m con conectores RJ45 (Plug & Play). Opcional para conectar a BMS, PLC...
