# Unidad Interior HYDRO KIT para sistemas Multi V de LG, modelo ARNH08GK3A2, de alta temperatura y 8 HP

- Propiedad del archivo: CONSTRUNARIO
- Formato: FIEBDC-3/2012
- Programa: Construnario Versión 1.9
- Fecha de los precios: 23/06/2014
- Divisa: EUR

**ARNH08GK3A2** Unidad Interior HYDRO KIT para sistemas Multi V de LG, modelo ARNH08GK3A2, de alta temperatura y 8 HP
Unidad Interior Hydro Kit para sistemas Multi V de LG, modelo ARNH08GK3A2, de alta temperatura y 8 HP. Capacidad nominal calefacción: 25 KW. Dimensiones: 1.080 x 520 x 330 mm. Peso: 94 Kg. Caudal de agua: 36 l/min. Tª salida de agua: calefacción 50-80ºC.
