# Unidad Interior HYDRO KIT para sistemas Multi V de LG, modelo ARNH04GK2A2, de media temperatura y 4 HP

- Propiedad del archivo: CONSTRUNARIO
- Formato: FIEBDC-3/2012
- Programa: Construnario Versión 1.9
- Fecha de los precios: 23/06/2014
- Divisa: EUR

**ARNH04GK2A2** Unidad Interior HYDRO KIT para sistemas Multi V de LG, modelo ARNH04GK2A2, de media temperatura y 4 HP
Unidad Interior Hydro Kit para sistemas Multi V de LG, modelo ARNH04GK2A2, de media temperatura y 4 HP. Capacidad nominal calefacción: 12,3 KW y calefacción 13,8 KW. Dimensiones: 630 x 520 x 330 mm. Peso: 30,4 Kg. Caudal de agua: 39,6 l/min. Tª salida de agua: calefacción 6-30ºC y calefacción 20-50ºC.
