# DE 3000 - Airtècnics -

- Propiedad del archivo: CONSTRUNARIO
- Formato: FIEBDC-3/2012
- Programa: Construnario Versión 3.40
- Fecha de los precios: 22/07/2014
- Divisa: EUR

**C1602AIR-1041B35** u DE 3000 - Airtècnics -
Plénum para instalación de superficie para cortina Windbox de 3000 mm.
