# Ampliación asimétrica Ø125-160 macho-hembra

- Propiedad del archivo: CONSTRUNARIO
- Formato: FIEBDC-3/2012
- Programa: Construnario Versión 3.40
- Fecha de los precios: 24/10/2014
- Divisa: EUR

| Código | Ud | Descripción |
|---|---|---|
| 125160AMPASIMH5 | u | Ampliación asimétrica Ø125-160 macho-hembra |
