# Abrazadera a pared acero pintando en blanco Ø300

- Propiedad del archivo: CONSTRUNARIO
- Formato: FIEBDC-3/2012
- Programa: Construnario Versión 3.40
- Fecha de los precios: 21/10/2014
- Divisa: EUR

| Código | Ud | Descripción |
|---|---|---|
| 300ABPR3 | u | Abrazadera a pared acero pintando en blanco Ø300 |
