# Colector horizontal desvío 45º con codo a 90º Ø300/160

- Propiedad del archivo: CONSTRUNARIO
- Formato: FIEBDC-3/2012
- Programa: Construnario Versión 3.40
- Fecha de los precios: 23/10/2014
- Divisa: EUR

**160300LONGCOL5** u Colector horizontal desvío 45º con codo a 90º Ø300/160
Colector horizontal desvío 45º con codo a 90º.
