# Colector vertical 90º entronque Ø80 válvula antirretorno Ø80/200mm

- Propiedad del archivo: CONSTRUNARIO
- Formato: FIEBDC-3/2012
- Programa: Construnario Versión 3.40
- Fecha de los precios: 23/10/2014
- Divisa: EUR

**200COLVERTPPOS5** u Colector vertical 90º entronque Ø80 válvula antirretorno Ø80/200mm
Colector vertical 90º entronque Ø80 con válvula antiretorno.
