# Colector vertical coaxial válvula antirretorno 200

- Propiedad del archivo: CONSTRUNARIO
- Formato: FIEBDC-3/2012
- Programa: Construnario Versión 3.40
- Fecha de los precios: 22/10/2014
- Divisa: EUR

**200310COLCOAPP45** u Colector vertical coaxial válvula antirretorno 200
Colector vertical coaxial válvula antirretorno.
