# Vierteaguas

- Propiedad del archivo: CONSTRUNARIO
- Formato: FIEBDC-3/2012
- Programa: Construnario VersiĆ³n 3.40
- Fecha de los precios: 23/10/2014
- Divisa: EUR

| Código | Ud | Descripción |
|---|---|---|
| 460VIERTEAGUAS4 | u | Vierteaguas |
